# Uckermärkische Bühnen (891)
Angebotsaufforderung (GAEB DA XML 3.3, DA83)
Währung: EUR
Erstellt mit: CaliforniaX by G&W Software AG, CaliforniaX V25.1.01, 17.03.2026

## ALLGEMEINE INFORMATION ZUR BAUSTELLE
0.1.1 Lage der Baustelle, Umgebungsbedingungen,  Zufahrtsmöglichkeiten und Beschaffenheit der Zufahrt sowie etwaige Einschränkungen bei ihrer Benutzung

Die Baustelle liegt in der Stadt Schwedt / Oder.
Die Adresse der Baustelle ist:
Berliner Straße 46 - 48
16303 Schwedt / Oder

Die Zufahrt erfolgt über die anliegende öffentliche Straße Berliner Straße sowie den Parkplatz
"Alter Markt". Es wird für die Zuwegung bis zum Gebäude eine Baustraße eingerichtet.
Die öffentlichen Verkehrswege sind u.U. für sehr große Fahrzeuge nur eingeschränkt nutzbar.
Ein Befahren des Baustellengeländes erfolgt nur in Abstimmung mit dem Bauherrn sowie der
örtlichen Bauleitung.

0.1.2 Besondere Belastungen aus Immissionen sowie besondere klimatische oder
betriebliche Bedingungen

keine Angaben

0.1.3 Art und Lage der baulichen Anlagen, z. B. auch Anzahl und Höhe der Geschosse

Es handelt sich um ein bestehendes Gebäude in Stahlbetonskelettbauweise mit
Mauerwerkswänden. Das gesamte Gebäude ist unterkellert. Das Gebäude hat Flachdächer in
in 3 Ebenen.

Abmaße des Gebäudes: ca. 65 m lang und ca. 55 m breit, Dachhöhen bis ca. 25,5 m über
OK Gelände.

Sämtliche Räume sind um den zentralen Zuschauersaal mit Hauptbühne angeordnet.
Über der Bühne befindet sich ein Bühnenturm bis in das 6. Obergeschoss.
Der vordere (öffentlichen) Bereich besteht aus einem Kellergeschoss, Erdgeschoss und
Obergeschoss. Dieser Bereich ist in nordwestlicher Richtung zur Berliner Straße orientiert.
Im Hinteren (nichtöffentlichen) Bereich sind die Etagen um ein halbes Stockwerk versetzt
angeordnet. Dieser Gebäudeteil besteht aus einem Kellergeschoss, Erdgeschoss und
2 Obergeschossen.

Kurzbeschreibung:
Die geplanten baulichen Eingriffe zur Sanierung des Theaterhauses erfolgen unter folgenden
wesentlichen Schwerpunkten:
- Energetische Sanierung der Glasfassaden
- Umbau und Sanierung der Funktionsräume und des Foyers im 1. OG
- Statische und energetische Sanierung der Dächer
- Sanierung Heizungsanlage, Kühltechnik, Elektroinstallation und entsprechende Anpassung der Gebäudeautomation
- Wiederherstellung der bauzeitlichen Garderoben in Verbindung der Verlegung der Spielstätte „Theaterklause“ an die Hauptfront des Hauses

Der Bühnenturm und Zuschauerhaus sind nicht Bestandteil der Baumaßnahme!
Bühnenturm

Das Gebäude steht unter Denkmalschutz.

0.1.4 Verkehrsverhältnisse auf der Baustelle, insbesondere Verkehrsbeschränkungen

Innerhalb des Gebäudes wird ein abgetrennter Bereich weiterhin als Büro genutzt.
Arbeitsbereiche, Zuwegungen, Rettungswege sind durch die Baustelleneinrichtung vom
Baubetrieb getrennt und dauerhaft freizuhalten.

Im angrenzenden Gebäude findet weiterhin ein regulärer Veranstaltungsbetrieb statt.
Arbeitsbereiche, Zuwegungen, Rettungswege sind durch die Baustelleneinrichtung vom
Baubetrieb getrennt und dauerhaft freizuhalten.

Es besteht Verkehr im Bereich des öffentlichen Raumes auf Straßen, Wegen und Parkplätzen.

0.1.5 Für den Verkehr freizuhaltende Flächen

Der Baustellenverkehr mit Kfz ist auf die Baustraße begrenzt. Auf den Plattenbelagsflächen
um das Gebäude darf kein Kfz Verkehr stattfinden. Die Plattenbelagsflächen sind für die
Belastung von Rad und Fußgänger Verkehr dimensioniert.
  Parkplätze für Baufahrzeuge stehen auf dem Baugelände nicht zur Verfügung. Das Abstellen von Fahrzeugen,  insbesondere von PKW der bauausführenden Mitarbeiter, auf der überlassenen Baustelleneinrichtungsfläche
  ist nicht zulässig. Für das Abstellen von Fahrzeugen sind die umliegenden öffentlichen Parkplätze zu nutzen.
Die Anlieferungs- und Bewegungsflächen im Baustellenbereich dürfen nicht als Parkplätze
genutzt werden. Nach Anlieferung ist der Baustellenbereich wieder frei zu machen.

0.1.6 Art, Lage, Maße und Nutzbarkeit von Transporteinrichtungen und Transportwegen,
z. B. Montageöffnungen

  Es wird im Zuge der Baustelleneinrichtung eine Baustraße vom öffentlichen Parkplatz bis zum Bauaufzug und  den Containern hergestellt. Nur diese Baustraße ist mit großen LKW (3-achsig) mit max. 25 t zulässigem
Gesamtgewicht befahrbar. Für die Schuttentsorgung stehen bauseits drei 10 m³ Container zur
Verfügung, siehe BE-Plan neben dem Bauaufzug, Parkseite Achse I-J / 5-5´

Das Gebäude wird zeitweilig bauseits eingerüstet. Im Rahmen der Gerüststellung wird ein
  Gerüstaufzug zur Verfügung stehen. In den Ebenen 2 und 3 werden am Bauaufzug Türöffnungen ca.
  Höhe 2 m x Breite 1 m in der Außenfassade hergestellt.
Durch diese Öffnungen kann die Schuttentsorgung bzw. Materialversorgung in den
Ebenen 2 und 3 erfolgen.

  Im Gebäude stehen im Vorderhaus und rückwertigem Gebäudeteil Treppen zur Verfügung.
  HINWEIS: Für die Verbindung zwischen den Gebäudeteilen Zuschauerhaus (Straßenseite) und Bühnenhaus  (Wasserseite) in Achse 5´ stehen nur in Ebene 2 zwei schmale Durchgänge mit den Maßen Höhe 2 x Breite  0,8 m zur Verfügung.
  Generell stehen keine Bestandsaufzüge für Transporte im Gebäude zur Verfügung.
  Es können Öffnungen in der Glasfassade (Wasserseite) für das Einbringen von Stahlteilen hergestellt werden.
  Diese sind mit der Bauleitung abzustimmen.
  In den beiliegenden Gerüstplänen und Baustelleneinrichtungsplan sind die Zugänge in die Baustelle
  dargestellt. In den beiliegenden Grundrissen sind die Flure und Treppenhäuser ersichtlich, diese dienen
  als Verkehrswege.

  der Bereich der Stahlkonstruktion für Ebene 2 ist begehbar, nicht für Gabelstabler zugelassen.
  Die Erschließung für die Montage  kann mit Kran erfolgen, über Montageöffnungen in den Glasfassaden,
  bei gefügt die Nutzlasten
  Nutzlasten:
  für Flure und Treppenräume 5 kN/m²
  die übrigen Geschossdecken je nach Nutzung mit q > 2,0 kN/m².

  In Ebene 1 kann die Entsorgung über bestehende Außentüren erfolgen, siehe Grundriss Ebene 1
  Die Flächen um das Gebäude sind als Rad und Gehwege ausgewiesen und nicht mit Kfz befahrbar.
  Zum Schutz der Plattenbeläge werden Bodenschutzmatten ausgelegt, siehe BE-Plan.
  Diese Wege sind mit motorisierten Schubkarren etc. befahrbar bis ca. Gesamtgewicht 600 kg

0.1.7 Lage, Art, Anschlusswert und Bedingungen für das Überlassen von Anschlüssen
für Wasser, Energie und Abwasser

Der Bauherr stellt für die Baustelle die Versorgung mit Baumedien (Strom und Wasser) zur
Verfügung.

Es wird Baustrom mit 400 V / 32 A über einen Baustromanschluss zur Verfügung gestellt.
Innerhalb des Gebäudes werden in regelmäßigen Abständen Baustromverteiler zur
Verfügung gestellt.

Es wird Bauwasser an einzelnen Stellen im und am Gebäude zur Verfügung gestellt.

Eine Abwasserentsorgung ist für die bauseitigen Sanitäreinrichtungen vorgesehen.

Für die Nutzung der Baumedien durch die Auftragnehmer erhebt der Bauherr eine Umlage
im Zuge der Abrechnung mit den Auftragnehmern ab der ersten Abschlagsrechnung
entsprechend der BVB.

0.1.8 Lage und Ausmaß der dem Auftragnehmer für die Ausführung seiner Leistungen
zur Benutzung oder Mitbenutzung überlassenen Flächen und Räume

Im Bereich der Baustelleneinrichtungsflächen im Außenbereich können – soweit verfügbar –
Lagerflächen in begrenztem Umfang bereitgestellt werden. Der Bedarf ist mindestens
zwei Kalenderwochen im Voraus bei der Bauleitung anzumelden. Bei zwingenden Bedarf
ist durch den AN eigenständig außerhalb des Baustellenbereichs Lagerflächen zu organisieren.
Stellflächen für Baucontainer, Lager, soziale Einrichtungen oder gleichwertig stehen nicht
zur Verfügung und müssen bei Bedarf durch den AN eigenständig außerhalb des
Baustellenbereichs organisiert werden.

0.1.9 Bodenverhältnisse, Baugrund und seine Tragfähigkeit. Ergebnisse von
Bodenuntersuchungen

keine Angaben

0.1.10 Hydrologische Werte von Grundwasser und Gewässern. Art, Lage, Abfluss,
Abflussvermögen und Hochwasserverhältnisse von Vorflutern, Ergebnisse von
Wasseranalysen

keine Angaben

0.1.11 Besondere umweltrechtliche Vorschriften

Sollten bei den Sanierungsarbeiten Fledermausvorkommen bzw. Brutstätten von besonders
geschützten Arten festgestellt werden, sind die Arbeiten sofort einzustellen. Es ist unverzüglich
Kontakt mit der unteren Naturschutzbehörde aufzunehmen (Telefon 03984/70-1668). Mit der
unteren Naturschutzbehörde ist die weitere Vorgehensweise abzustimmen.Alle in Deutschland
vorkommenden Fledermausarten gehören gemäß § 7 Abs. 2 Nr. 13 b) aa) des  NatSchG zu
den besonders geschützten Arten und nach Nr. 14 b) zudem zu den streng geschützten Arten.
Nach § 44 (1) Ziff. 1 BNatSchG ist es u.a. verboten, Tiere der besonders geschützten Arten zu
töten oder zu verletzen oder ihre Entwicklungsformen, Nist-, Brut-, Wohn- und Zufluchtsstätten
zu beschädigen oder zu zerstören.

0.1.12 Besondere Vorgaben für die Entsorgung, z. B. Beschränkungen für die Beseitigung
von Abwasser und Abfall

Die fachgerechte Aufnahme, Umgang und Entsorgung von Schmutzwasser ist durch den AN
eigenständig im Rahmen seiner Baustelleneinrichtung zu gewährleisten und durchzuführen.

0.1.13 Schutzgebiete oder Schutzzeiten im Bereich der Baustelle, z. B. wegen Forderungen
des Gewässer-, Boden-, Natur-, Landschafts- oder Immissionsschutzes; vorliegende
Fachgutachten oder dergleichen

Im Rahmen der gegenseitigen Rücksichtnahme sind während der Bauarbeiten die
Bestimmungen
der 32. BImSchV – Geräte- und Maschinenlärmschutzverordnung sowie der Allgemeinen
Verwaltungsvorschrift zum Schutz gegen Baulärm – Geräuschimmissionen (AVV Baulärm)
einzuhalten. Danach dürfen geräuschintensive Geräte und Maschinen im Freien nicht an
Sonn- und Feiertagen und nicht an Werktagen in der Zeit von 20:00 bis 07:00 Uhr betrieben
werden.

0.1.14 Art und Umfang des Schutzes von Bäumen, Pflanzenbeständen,
Vegetationsflächen, Verkehrsflächen, Bauteilen, Bauwerken, Grenzsteinen und
dergleichen im Bereich der Baustelle

Bäume im Bereich der Baustelle sind vor Beschädigungen zu schützen. Ein konstruktiver
Baumschutz wird bauseits hergestellt. Pflanzenbestände im Bereich der Baustelle sind vor
Beschädigungen zu schützen.

Abfälle in jeglicher Form sind unverzüglich zu verpacken und dürfen nicht offen und / oder
lose gelagert werden. Abfälle sind werktäglich von der Baustelle zu entfernen. Die Lagerung
von Abfällen auf der Baustelle ist nicht möglich.

0.1.15 Im Baugelände vorhandene Anlagen, insbesondere Abwasser- und
Versorgungsleitungen

keine Angaben

0.1.16 Bekannte oder vermutete Hindernisse im Bereich der Baustelle, z.B. Leitungen,
Kabel, Dräne, Kanäle, Bauwerksreste und, soweit bekannt, deren Eigentümer

Vor Ausführung von Erdarbeiten hat sich der Unternehmer über die vorhandenen
Medienführungen in dem Bereich zu informieren.

0.1.17 Vermutete Kampfmittel im Bereich der Baustelle, Ergebnisse von Erkundungs-
oder Beräumungsmaßnahmen

Es handelt sich um ein vorhandenes Gebäude aus dem Jahr 1978. Es besteht kein Verdacht
auf Kampfmittel.

0.1.18 Gegebenenfalls gemäß der Baustellenverordnung getroffene Maßnahmen

Erfolgt durch den SiGeKo bei der Bauanlaufberatung sowie bei Bedarf im Zuge des
weiteren Bauablaufs.

0.1.19 Besondere Anordnungen, Vorschriften und Maßnahmen der Eigentümer oder
der anderen Weisungsberechtigten von Leitungen, Kabeln, Dränen, Kanälen, Straßen,
Wegen, Gewässern, Gleisen, Zäunen und dergleichen im Bereich der Baustelle

keine Angaben

0.1.20 Art und Umfang von Schadstoffbelastungen, z. B. des Bodens, der Gewässer,
der Luft, der Stoffe und Bauteile; vorliegende Fachgutachten oder dergleichen

Im Gebäude wurden bereits Schadstoffsanierungen durchgeführt. Im Rahmen der
Sanierungsmaßnahme werden weitere Schadstoffsanierungen durchgeführt. Ein
Schadstoffkataster ist erstellt worden.

0.1.21 Art und Zeit der vom Auftraggeber veranlassten Vorarbeiten

keine Angaben

0.1.22 Arbeiten anderer Unternehmer auf der Baustelle

Es erfolgen weitere Arbeiten gemäß Bauzeitenplan auf der Baustelle

0.1.23 Umfang der Dokumentation

Folgende Dokumentationsunterlagen sind nach Notwendigkeit rechtzeitig vor Beginn der
Bauausführung digital im PDF-Format an die Bauüberwachung zu übergeben:
-  Nachweis der Qualifikation der MA zur Leistungserbringung gemäß GefStoffV
-  Nachweise der Anzeigen gemäß Anzeigepflicht bei den zuständigen Behörden und Verbänden
-  Nachweise aller erforderlicher Genehmigungen der zuständigen Behörden und Verbände
-  Transportgenehmigungen für alle dem Umfang der Arbeiten nach nötigen Fahrzeuge.

Folgende Dokumentationsunterlagen sind spätestens 2 KW vor der Bauabnahme digital
im PDF-Format an die Bauüberwachung zu übergeben (Abnahmevoraussetzung):
Unterlagen und Nachweise der Ausführung der Leistungen gemäß der gesetzlichen
Vorgaben und der GEfStoffV wie
-  Fachunternehmererklärung sowie ggf. Fachunternehmererklärungen nach ENEV
-  Dokumentationen Brandschutz wie Verwendbarkeitsnachweise, Übereinstimmungserklärungen Hersteller
-  Material- und Produktzertifikate
-  Abnahmen u. Erklärungen Sachkundiger,
-  Abnahmeprotokolle anerkannte Prüfsachverständigen
-  Bautagebücher
-  Dokumentation zu Schallschutz und Wärmeschutz

Folgende Dokumente sind spätestens mit der Schlussrechnung einzureichen (Voraussetzung für
die Schlussrechnungsprüfung)
-  vorabgestimmte Aufmaße bzw. Proberechnung mit Bauleitung AG

Folgende Dokumentationsunterlagen sind innerhalb von 4 KW nach der Bauabnahme digital
im PDF-Format an die Bauüberwachung zu übergeben (Freigabevoraussetzung der
Schlussrechnung):
-  ggf. Nachweis der Restleistungserbringung und Mängelbeseitigung

Die Übergabe der Dokumentationsunterlagen ist Vertragsbestandteil und wird
nicht gesondert vergütet. Die Kosten sind in die Gesamtvergütung mit einzukalkulieren.

## 19 Stahltreppe Anbau
Datum: 17.03.2026

*Hinweis: ALLGEMEINE INFORMATION ZUM LEISTUNGSVERZEICHNIS*
Der Bieter hat in seinem Angebot zu berücksichtigen:

- die Gebäudeform und Gebäudegliederung mit den gegebenen Grundrissverläufen

- die speziellen Angeben zu den erschließungstechnischen Gegebenheiten und den vom Auftragnehmer zu übernehmenden Leistungen

- dass die Leistungen an einem Bestandsgebäude auszuführen sind

- dass die Leistungen angrenzend an den öffentlichen Verkehrsraum und öffentliche Flächen auszuführen sind sowie die damit jeweils verbundenen speziellen Erfordernissen und Aufwendungen

- dass die Zufahrten zum Baustandort und dass am Baustandort selbst mit räumlichen Einschränkungen zu rechnen ist

- dass der Bereich des Zuschauersaal und der Hauptbühne mit Ausnahme der ausgeschriebenen Leistungen im Bestand verbleibt und entsprechend. zu schützen ist

Der Bieter hat sich im Rahmen seiner Angebotserstellung über die
Gegebenheiten am Standort und die Besonderheiten der Ausführung
entsprechen den in der Leistungsbeschreibung angeführten Punkten und an Hand der Planungsunterlagen zu informieren, sowie die Besonderheiten in
seinem Angebot ausreichend zu berücksichtigen.

Umbauarbeiten sind nach Anweisung durch die Bauleitung innerhalb von 2 Arbeitstagen zu beginnen und dann fortlaufend je nach Aufwand ohne Unterbrechung fertig zu stellen.

Der Bieter hat folgende Leistungszeiträume zu beachten:

Leistungszeitraum:  Sondierung 20.07.2026 - 23.07.2026
  Werkplanung 03.08.2026 - 09.10.2026
  Herstellen Einbau 09.10.2026 - 28.07.2027

*Hinweis: ANLAGEN ZUM LEISTUNGSVERZEICHNIS*
Ausführungsplanung Architekt

Zeichnungsnummer:

891-1.05.02_00_V Ebene 1
891-1.05.03_00_V Ebene 2
891-1.05.16_00_V Ansicht Nord-West (Straßenseite)
891-1.05.17_00_V Ansicht Nord-Ost (Anbauseite)
891-1.05.18_00_V Ansicht Süd-West (Parkseite)
891-1.05.19_00_V Ansicht Süd-Ost (Wasserseite)
891-1.05.111_00 Stahltreppe Zwischenbau
891-1.05.121_03 BE Lageplan
250317 Statik_Sanierung UBS
P8 - Grundriss UG_Ebene 0
S3 - Grundriss EG_Ebene 1
S3.2_Fluchttreppe Foyer
Stückliste Nr_S3.2

Bauzeitenplan Architekt

Bauablaufplan vom 26.02.2026

*Hinweis: ABRECHNUNGS- UND AUSFÜHRUNGSHINWEISE*
1.  Vor Ausführung wird ein gemeinsames Aufmaß zur Vermeidung von
  Aufmaßdifferenzen empfohlen.

2.  Der Umfang von Abbruch- und Rückbauarbeiten ist zusammen mit der
  Bauleitung festzustellen

3.  Arbeitsbereiche sowie der gesamte Baustellenbereich sind arbeitstäglich
  Besenrein zu hinterlassen. Sämtliche Abfälle sind arbeitstäglich
  aufzunehmen und von der Baustelle zu verbringen

4.  Bei allen Arbeiten ist auf Staubschutzmaßnahmen zu achten.
  Es ist zu jeder Zeit staubfrei zu arbeiten.
  Es sind geeignete Staubabsaugungen zu verwenden und zu jeder Zeit
  vorzuhalten.
  Eine Belastung der angrenzenden Grundstücke ist zu vermeiden.

5.  Arbeiten sind nur an den gesetzlich zulässigen Arbeitstagen auszuführen.

6.  Notwendige Arbeitsgerüste sind in die nachfolgenden Positionen
  einzukalkulieren.
  Die Gerüste sind ausschließlich für die eigenen Arbeiten vorzusehen.

7.  Alle Baustoffe sind fachgerecht zu entsorgen. Zur Abrechnung müssen
  Entsorgungsnachweise vorliegen.

8.  Soweit nicht anders beschreiben sind alle Arbeiten inkl. Entsorgung des
  anfallenden Baumaterials und Abbruchmaterials zu kalkulieren.

9.  Altholz ist prinzipiell als A IV zu behandeln und zu entsorgen.

10. Das vorliegende Bauvorhaben wird mit Fördermitteln unterstützt.
  Dementsprechend ist ein detaillierter Nachweis der Verwendung der
  Fördermittel zu führen. Der AN hat alle Arbeiten durch ein Bautagebuch
  zu dokumentieren und alle Leistungen mittels örtlichem Aufmaß für jede
  Rechnung nachzuweisen

### 1 Übergeordnete Leistung

#### 1.1 Werk- und Montageplanung

**1.1.1 Sondierung vorhandener Wände Medienkanäle**
Ausführen von Erkundungsbohrungen durch eine vorhandene
Fundament-/Bodenplatte mittels Bohrmaschine und geeignetem Langbohrer zur Feststellung der Lage und Tiefe von Wänden der vorhandenen großen
Medienkanälen

Leistung umfasst:
- Bohren durch die vorhandene Fundament-/Bodenplatte
- vorsichtiges Weiterbohren in den darunterliegenden Bodenbereich zur
  Feststellung von Fundamentwiderständen bzw. vorhandenen
  Fundamentkörpern
- Dokumentation der Bohrtiefe und Feststellungen
- Verfüllen bzw. Verschließen der Bohrlöcher nach Abschluss der
  Untersuchung (z. B. mit geeignetem Mörtel)
- Entsorgung des Bohrgutes

Bohrdurchmesser: ca. 8 - 12 mm
Bohrtiefe:  bis ca. 40 cm unter OK Bodenplatte

Erläuterung: die Stahlstützen der Stahltreppe sollen auf den vorhandenen Wänden der Medienkanäle aufgesetzt werden.

Hinweis: der vorhandene Plattenbelag wird bauseits für die Sondierungen
entfernt.

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Auszug aus Statikplan S3.2

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Auszug aus Statikplan S3.2

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Auszug aus Statikplan S3.2
Menge: 20,000 St

**1.1.2 Werk- und Montageplanung Fluchttreppe Foyer**
Erstellung, Fortschreibung und Übergabe einer Werk- und

Montageplanung für alle zu erstellenden Leistungen,
einschl. Detailplanung der Anschlüsse. Vor Bestellung
der Montageelemente sind bauseitige Vorleistungen vor
Ort zu prüfen.

Der Detailgrad ist gemäß der Erfordernis der
Darstellung der einzelnen Anschlüsse, Stöße, Auflager
und Verbindungen zu wählen. Die Werk- und Montagepläne
müssen inhaltlich auf den freigegebenen aktuellen
Unterlagen der Planung des AG aufbauen. Die
Planbearbeitung hat grundsätzlich nach den Vorschriften
des AGs und der DIN 824 zu erfolgen. Darüber hinaus hat
die Planbearbeitung in CAD zu erfolgen. In der Werk-
und Montageplanung sind die zulässigen Maßtoleranzen
sowie die, durch Aufmaß auf der Baustelle ermittelten,
Ausführungsmaße zu berücksichtigen.

Der AN hat für die Prüfung und Freigabe sowie sämtliche
Abstimmungen mit dem Prüfingenieur für Standsicherheit
selbst vorzunehmen und die Freigeben
eigenverantwortlich zu erwirken. Die Unterlagen müssen
inhaltlich auf den freigegebenen Unterlagen der Planung
des AG aufbauen.

Vorlage 2-fach als prüffähige Werk- und Montageplanung
zur Freigabe durch Architekt und Prüfingenieur.
Die Zeit und der Prüflauf ist im Vorlauf einzuplanen.

Die Werk- und Montageplanung muss komplett nach 15
Werktagen nach Leistungsabruf durch den AG beim
Architekten zur Prüfung vorliegen; deren Fortschreibung
 innerherhalb von
5 WT nach Übersendung der Korrekturen.

Bestandteil der Werk- und Montageplanung sind alle
erforderlichen Eignungsnachweise und Zulassungen.
Voraussetzung zum Beginn der Montagearbeiten ist das
Vorlegen der Eignungsnachweise und Zulassungen. Es wird
auf die erforderliche Gültigkeitsdauer unter 0.4 -
Allgemeine Technische Vorbemerkungen ausdrücklich
hingewiesen.

Bauteile: Ebene 1 Fluchttreppe Foyer
Menge: 1,000 psch

### 2 Abbruch Bestands Stahl Treppe

#### 2.1 Abbruch Bestandsstahltreppe

**2.1.1 Abbruch freistehende Stahltreppe**
Demontage einer freistehenden geschweißten Stahltreppe inklusive Geländer,
Podest und Unterkonstruktion. Die Arbeiten beinhalten das fachgerechte Trennen der Verbindungen, ggf. Auftrennen von Verschweißungen, Abtragen der Treppe und den Abtransport inkl. Verladung.
Anschließende Trennung der Materialien (Stahl) und umweltgerechte Entsorgung nach den geltenden Vorschriften.
Alle entstehenden Öffnungen und Anschlusspunkte sind sauber zu verschließen bzw. zu sichern.
Stahltreppe besteht aus
2 x  Stahlwange ca. 35 cm hoch, Gesamtlänge beider Wangen inkl. Podest ca. 23 m
Auftritt 24 Stück,  Auftritts  Breite ca. 0,3 m, Länge ca. 1,25 m,
die Auftrittstufen bestehen aus einer Stahlplatte ca. 30 cm x  ca. 125 cm x  ca. 0,8 cm
die Stahlplatte hat eine ca. 4 cm hohe umlaufende Flachstahlaufkantung,
in diese wurde ca. 3,5 cm Estrich gefüllt, darauf wurde Nadelflies als Belag aufgeklebt.
keine Setzstufen,
Die Treppe hat beidseitig Geländer und VSG Verglasung in
Flachstahleinfassung
Gesamtlänge beider Geländer inkl. Podest ca. 23 m
VSG Verglasung ca. 23 Länge und ca. 1 m hoch
Das Geländer ist in ca. 1,25 m breite Segmente unterteilt.
Das Geländer besteht aus dem Handlauf DN ca. 4 cm und
5 waagerechten Flachstäben Abmaße ca. 4 cm breit und 1 cm hoch

Besonderheiten:

Arbeiten im Bestand (Rücksicht auf angrenzende Nutzung)
Staub- und Lärmschutzmaßnahmen sind einzuhalten
Anfallendes Material ist sortenrein zu entsorgen

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Menge: 1,000 St

**2.1.2 Schutzmaßnahmen Bodenbelag**
vorh. Bodenbelag schützen, Natursteinbelag Mamor
1. Lage: Vlies liefern, Böden abdecken, Stöße verkleben
2. Lage: 2 cm Hartfaserplatten liefern, Böden abdecken, Stöße verkleben
Beschädigungen in der Bauphase instandsetzen.
Entsorgung der Materialien nach Beendigung der Arbeiten
Vorhalten 4 Wochen
Menge: 100,000 m2

### 3 Treppen

#### 3.1 Fluchttreppe Foyer

**3.1.1 Treppe, 13 Stg, 17,375/29 cm, B: 2440 mm**
Industriestahltreppe, gerade Treppenkonsturktion
Ausführung wie folgt:

-  Treppenwangen BrFl-Profil 280x20mm, beidseitig
-  Fußpunkt mit Anschlusskonstruktion Stahl-Lasche BrFl 250x20  mit Fußplatte 140x20x300 mit 2 Bohrungen Ø17 mm auf Bodenplatte
  montieren und an Stahlwange geschweißt
-  Querprofil QRo 100x4, Stirnplatten Fl 15 mm
-  Tragprofil Stufen 2xQRO 50x4 (Längsseiten), Fl 50x8 (Querseiten)
-  Stufen Trittstufe Blech t= 5 mm oben, t= 3 mm unten; Setzstufe
  Blech t= 3 mm

Beschichtungssysteme nach DIN EN ISO 12944-5
  Allgemeine Anforderungen:
- Korrosivitätskategorie: C2 gering innen
- Geplante Schutzdauer: Hoch – bis 25 Jahre
- Gesamtschichtdicke: 200 µm Trockenfilm (DFT)
- Beschichtungssystem: 2K-PUR (dreischichtig)
- Farbton: Antrazit
  Besondere Anforderungen:
- Gebänderte Beschichtung an Kanten und Ecken
- Kanten und Ecken mit Malerknolle vorlegen
  Beschichtungsaufbau
  Grundbeschichtung, Zwischenbeschichtung, Deckbeschichtung

-  Kniestab 40/40/4 mm

Anzahl Steigungen:  13 Steigungen
Steigungsverhältnis:  17,375/29 cm 7 cm
Breite:  ca. 2440 mm
Gesamthöhe:  ca. 2500 mm
Zulässige Verkehrslast:  5 kN
Stahlbezeichnung nach:  EN 10027-1: S235JR
  EN 10027-2: 1.0037
Bisherige Bezeichnung:  St 37-2

Inkl. Herstellen Auflager auf Bodenplatte

Einschließlich sämtlicher Verankerungs- und
Befestigungsmittel.

Pos.:  0.03.1; 0.03.3, 0.03.5, 0.03.7
Plan:  S3.2_Fluchttreppe Foyer

Ausführung nach freigegebener (durch Architekt) Werk- und Montageplanung des AN.

Inkl. allen erforderlichen Nebenarbeiten und Material
liefern und einbauen.
Menge: 1,000 St

**3.1.2 Querträger T, b/h=120/120...240 mm; symmetrisch**
Querträger T geschweißt b/h120/120 bis 240 mm, symmetrisch

Querträger an Wangen befestigt mit Hilfe 2x Stirnplatte FL 140x12x130 mmm verschraubt mit 4x Senkkopfschraube M16, Fkl. 8.8, Mu, US Ø30/4

Aussteifungsrippen T=10 mm

angeschweißte Kopfplatte Fl 120x20x240 verschraubt mit 4x
Senkkopfschraube M20, Fkl. 8,8, Mu US Ø37/4

Stahlkonstruktion Material:
DIN EN 1993, Profilstahl Fkl. S235 siehe Statik

Beschichtungssysteme nach DIN EN ISO 12944-5
wie Pos. 3.1.1

Statik Position:  0.03.8.1
Statikplan:  S3.2 Fluchttreppe Foyer

Inkl. allen erforderlichen Nebenarbeiten und Material
liefern und einbauen.
Menge: 1,000 St

**3.1.3 Querträger T, b/h=120/120...240 mm; asymmetrisch**
Pos wie zuvor, jedoch asymmetrisch

Statik Position:  0.03.8.2
Statikplan:  S3.2 Fluchttreppe Foyer

Inkl. allen erforderlichen Nebenarbeiten und Material
liefern und einbauen.
Menge: 1,000 St

**3.1.4 Stütze Rohrprofil 114,3x5 l= 2400 mm**
Stütze Rohrprofil unter Querträger an Kopfplatte montieren.

Profil:  Rohrprofil 114,3x5
l=  2400 mm

An Bodenplatte befestigt mit Kopfplatte verschweißt an Rohrprofil

Kopfplatte BrFl 250x25x350 mit 2 Bohrungen Ø17mm

In Bodenplatte verankert:
Verbundanker,z.B. Fa. Fischer FIS V Plus, Ankerstange FIS A, M16, Fkl. 8.8, Verankerungstiefe t>250mm

Stahlkonstruktion Material:
DIN EN 1993, Profilstahl Fkl. S235 siehe Statik

Beschichtungssysteme nach DIN EN ISO 12944-5
wie Pos. 3.1.1

Sämtliche Fußpunkte bzw. Fußplatten sind mit
schwindarmen Mörtel/Beton zu unterfüttern.

Pos 0.03.  10.2
Statikplan:  S3.2 Fluchttreppe Foyer

Inkl. allen erforderlichen Nebenarbeiten und Material
liefern und einbauen.
Menge: 1,000 St

**3.1.5 Stütze Rohrprofil 114,3x5 l= 3800 mm**
wie Pos zuvor jedoch

l=  3800 mm

Pos 0.03.10.2
Statikplan:  S3.2 Fluchttreppe Foyer

Inkl. allen erforderlichen Nebenarbeiten und Material
liefern und einbauen.
Menge: 1,000 St

**3.1.6 Tragprofile Podest RRo 100x50x4**
Tragprofile für Podest RRo 100x50x4, liegend, Strinplatten FL 800, bündig
angeschweißt

Verschraubung mit Wangenprofil je Seite 2x Hohlraumbefestigung M12 mit BAZ, z.B. Lindapter Typ Hollo Bolt Flush Fit od. glw.

Stahlkonstruktion Material:
DIN EN 1993, Profilstahl Fkl. S235 siehe Statik

Beschichtungssystem nach DIN EN ISO 12944-5
wie Pos. 3.1.1

Pos. 0.03.2
Statikplan: S3.2 Fluchttreppe Foyer

Inkl. allen erforderlichen Nebenarbeiten und Material
liefern und einbauen.
Menge: 2,000 St

**3.1.7 Blech t= 5mm**
Blech t=5m
als Trittstufe für Podest rechteckig

Stahlkonstruktion Material:
DIN EN 1993, Profilstahl Fkl. S235 siehe Statik

Beschichtungssystem nach DIN EN ISO 12944-5
wie Pos. 3.1.1

Abmessungen 2400 x 1200

Plan: S3.2 Fluchttreppe Foyer

Inkl. allen erforderlichen Nebenarbeiten und Material
liefern und einbauen.
Menge: 2,880 m2

**3.1.8 Blech t= 3mm**
Blech t=3m
Untersicht für Podest rechteckig

Stahlkonstruktion Material:
DIN EN 1993, Profilstahl Fkl. S235 siehe Statik

Beschichtungssystem nach DIN EN ISO 12944-5
wie Pos. 3.1.1

Plan: S3.2 Fluchttreppe Foyer

Inkl. allen erforderlichen Nebenarbeiten und Material
liefern und einbauen.
Menge: 2,880 m2

**3.1.9 Treppe, 8 Stg, 17,375/29 cm, B: 2440 mm**
Industriestahltreppe, gerade Systemtreppenkonstruktion,

Ausführung wie folgt:

-  Treppenwangen BrFl-Profil 280x20mm, beidseitig
-  Fußpunkt mit Anschlusskonstruktion Stahl-Lasche BrFl 250x20 mit
  Fußplatte 140x20x300 mit 2 Bohrungen Ø17 mm auf Bodenplatte montieren  und an Stahlwange geschweißt
-  Querprofil QRo 100x4, Stirnplatten Fl 15 mm
-  Tragprofil Stufen 2xQRO 50x4 (Längsseiten), Fl 50x8 (Querseiten)
-  Stufen Trittstufe Blech t= 5 mm oben, t= 3 mm unten; Setzstufe Blech
  t= 3 mm

Beschichtungssystem nach DIN EN ISO 12944-5
wie Pos. 3.1.1

  einschl. Anpassung der Systemstatik auf die örtl. Gegebenheiten

-  Kniestab 40/40/4 mm

Anzahl Steigungen:  8 Steigungen
Steigungsverhältnis:  17,375/29 cm
Breite:  2440 mm
Gesamthöhe:  ca. 1650 mm
Zulässige Verkehrslast:  5 kN
Stahlbezeichnung nach:  EN 10027-1: S235JR
  :  EN 10027-2: 1.0037
Bisherige Bezeichnung:  St 37-2

Einschließlich sämtlicher Verankerungs- und
Befestigungsmittel.

Plan:  S3.2 Fluchttreppe Foyer
Pos.:  0.03.1, 0.03.7;

Ausführung nach freigegebener (durch Architekt) Werk- und Montageplanung des AN.

Inkl. allen erforderlichen Nebenarbeiten und Material
liefern und einbauen.
Menge: 1,000 St

**3.1.10 Podest rund**
Podest für Treppe rund bestehend aus:

Tragprofil QRo 50x4

l=  2400 mm
Statik:  0.03.4
Stk:  7

verschweißt mit Strinplatte Fl 12x8x50
Stk:  7

verschraubt an Wange mit 2x Hohlraumbefestigung M12 mit BAZ, z.B. Fa Lindapter Typ Hollo Bolt Flush Fit o.glw.
Stk:  7

- Treppenwange BrFl-Profil 280x20
l=  3415 mm
r=  2420 mm
Statik  0.03.7

Innenwange FL 25x50
Statik 0.03.5
verschweißt mit Statikpos.: 0.03.4

- Podestträger FL 20x150, QRo 50x4, RRo 100x50x4
Statik 0.03.6
jew. 1 Stk

 verschweißt mit Stirnplatte aus FL 120x12x160 verschraubt an Wange mit 3x M12 mit BAZ, z.B. Fa Lindapter Typ Hollo Bolt Flush Fit o.glw.
Stk:  2

- Podestbelag: Blech t= 5 mm oben, t= 3 mm unten;
Fläche:  ca. 4,5 m²

Stahlkonstruktion Material:
DIN EN 1993, Profilstahl Fkl. S235 siehe Statik

Beschichtungssystem nach DIN EN ISO 12944-5
wie Pos. 3.1.1

Plan:  S3.2 Fluchttreppe Foyer

Ausführung nach freigegebener (durch Architekt) Werk- und Montageplanung des AN.

Inkl. allen erforderlichen Nebenarbeiten und Material
liefern und einbauen.
Menge: 1,000 St

**3.1.11 Treppe, 3 Stg, 17,375/29 cm, B: 2440 mm**
Industriestahltreppe, gerade Systemtreppenkonstruktion,

Ausführung wie folgt:

-  Treppenwangen BrFl-Profil 280x20mm, beidseitig
-  Tragprofil Stufen 2xQRO 50x4 (Längsseiten), Fl 50x8 (Querseiten)
-  Stufen Trittstufe Blech t= 5 mm oben, t= 3 mm unten; Setzstufe
  Blech t= 3 mm

Anschlusspunkt:

-  Querträger RRo 140x80x8
  Statik: 0.03.9
befestigt mit Kopfplatte Anschluss mit Verbundanker,  z.B. Fa. Fischer FIS V Plus,
Ankerstange FIS A, M16, Fkl. 8.8, Verankerungstiefe t>150mm

Anschluss der Tragprofile an in Deckenstirn einbetonierte Ankerplatten (im
Bestand) mit Schweißverbindung; 2x2 Fl- Laschen, ober- und unterseitig an Querträger und Ankerplatte
Randprofil RRo 80x80x4

Beschichtungssystem nach DIN EN ISO 12944-5
wie Pos. 3.1.1

  einschl. Anpassung der Systemstatik auf die örtl. Gegebenheiten

-  Kniestab 40/40/4 mm

Anzahl Steigungen:  3 Steigungen
Steigungsverhältnis:  17,375/29 cm
Breite:  2440 mm
lichte Breite:  2400 mm
Gesamthöhe:  ca. 521 mm
Zulässige Verkehrslast:  5 kN
Stahlbezeichnung nach:  EN 10027-1: S235JR
  :  EN 10027-2: 1.0037
Bisherige Bezeichnung:  St 37-2

Inkl. Anschluss an einbetonierte Ankerplatten an Decke (Bestand)
mit Schweißverbindung

Einschließlich sämtlicher Verankerungs- und
Befestigungsmittel.

Plan:  S3.2 Fluchttreppe Foyer
Pos.:  0.03.1, 0.03.7; 0.03.9;

Ausführung nach freigegebener (durch Architekt) Werk- und Montageplanung des AN.

Inkl. allen erforderlichen Nebenarbeiten und Material
liefern und einbauen.
Menge: 1,000 St

**3.1.12 Treppengeländer**
Geländer wie folgt herstellen, liefern und fachgerecht montieren

Geländer besteht aus Edelstahlhandlauf sowie aus Flachstahlpfosten mit Ober und Untergurt und VSG Glasscheiben. Mit Ober und Untergurt werden die
Geländer Glasscheiben eingespannt.

Handlauf:
Profil:  Rundrohr RR 35 x 3,2 mm
Länge:  ca. 20 m (beidseitig)
Material:  Handlauf Edelstahl Rohr V2A Korn240 gebürstet
Befestigung:  Laschen an Handlauf geschweißt,
  mit Senkkopfschrauben verschraubt,
  eingespannt zwischen den Pfosten aus zwei  Flachstählen, siehe Detail "oberer Anschluss"

Pfosten:
Profil:  Flachstahl 50/10 mm, je Pfosten zwei Flachstähle,
  Länge ca. 1,20 m
  Abstand zwischen Pfosten unterschiedlich,
  siehe Zeichnung
Anzahl:  ca. 20 Pfosten bestehend aus je zwei Flachstählen
Ausführung:  Befestigung durch Flachstahl 100 x 10 mm
  Flachstahl 100 x 10 mm an Stahlwange geschweißt
  siehe Detail unterer Anschluss Untergurt

Ober-/Untergurt:
Profil:  U Profile 35 mm, siehe Detail
  Obergurt ca. 20 m (beidseitig)
  Untergurt ca. 20 m (beidseitig)
Befestigung:  an Unter und Obergurt werden an den Enden je zwei
  Laschen geschweißt, diese werden mit Senkkopf
  schrauben an den Pfosten befestigt,
  siehe Detail Oberer und Unterer Anschluss

Glasfüllung:  Klarglasscheiben als Füllung zwischen den Pfosten,
  16 Scheiben, bis ca. 1 m² Fläche je Scheibe,
  Scheiben als Parallelogramm, Neigung wie Treppe
  inkl. Glasgummi als Halterungen in den U Profilen
  Glasstärke 10 mm als VSG Glas

Material:  Ober und Untergurt sowie Pfosten
  in S235JR

Stahlbauteile:
Beschichtungssystem nach DIN EN ISO 12944-5
wie Pos. 3.1.1

inkl. Befestigungsmittel
inkl. herstellen
inkl. allen erforderlichen Nebenarbeiten und Material
liefern und einbauen.

Ausführung nach freigegebener Werk- und Montageplanung
des AN.

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oberer Anschluss Handlauf und Obergurt

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Ausführung Obergurt Untergurt

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unterer Anschluss Untergurt
Menge: 1,000 St

**3.1.13 Treppengeländer gebogen, Podest**
gebogenes Geländer für das Podest Viertelkreis wie folgt herstellen, liefern und fachgerecht montieren

Geländer besteht aus Edelstahlhandlauf sowie aus Flachstahlpfosten mit Ober und Untergurt und VSG Glasscheiben. Mit Ober und Untergurt werden die
Geländer Glasscheiben eingespannt.

Handlauf:
Profil:  Rundrohr RR 35 x 3,2 mm
Länge:  ca. 3,7 m (beidseitig)
Material:  Handlauf Edelstahl Rohr V2A Korn240 gebürstet
Befestigung:  Laschen an Handlauf geschweißt,
  mit Senkkopfschrauben verschraubt,
  eingespannt zwischen den Pfosten aus zwei  Flachstählen, siehe Detail "oberer Anschluss"

Pfosten:
Profil:  Flachstahl 50/10 mm, je Pfosten zwei Flachstähle,
  Länge ca. 1,20 m
  Abstand zwischen Pfosten unterschiedlich,
  siehe Zeichnung
Anzahl:  ca. 4 Pfosten bestehend aus je zwei Flachstählen
Ausführung:  Befestigung durch Flachstahl 100 x 10 mm
  Flachstahl 100 x 10 mm an Stahlwange geschweißt
  siehe Detail unterer Anschluss Untergurt

Ober-/Untergurt:
Profil:  U Profile 35 mm, siehe Detail
  Obergurt ca. 3,7 m (beidseitig)
  Untergurt ca. 3,7 m (beidseitig)
Befestigung:  an Unter und Obergurt werden an den Enden je zwei
  Laschen geschweißt, diese werden mit Senkkopf
  schrauben an den Pfosten befestigt,
  siehe Detail Oberer und Unterer Anschluss

Glasfüllung:  gebogene Klarglasscheiben VSG als Füllung
  zwischen den Pfosten,
  3 Scheiben, bis ca. 1 m² Fläche je Scheibe,
  Scheiben als Parallelogramm, Neigung wie Treppe
  inkl. Glasgummi als Halterungen in den U Profilen
  Glasstärke 10 mm als VSG Glas
Radius:  ca. 2,40 m, siehe Grundrisszeichnung

Material:  Ober und Untergurt sowie Pfosten
  in S235JR

Stahlbauteile:
Beschichtungssystem nach DIN EN ISO 12944-5
wie Pos. 3.1.1

inkl. Befestigungsmittel
inkl. herstellen
inkl. allen erforderlichen Nebenarbeiten und Material
liefern und einbauen.

Ausführung nach freigegebener Werk- und Montageplanung
des AN.

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oberer Anschluss Handlauf und Obergurt

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Ausführung Obergurt Untergurt

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unterer Anschluss Untergurt
Menge: 1,000 St

### 4 Stundenlohnarbeiten

#### 4.1 Stundenlohnarbeiten

**4.1.1 Stundenlohnarbeiten Facharbeiten**
Für evtl. erforderliche Arbeiten, die nicht im Leistungsverzeichnis
erfasst sind und gegen Nachweis zur Ausführung kommen.
Für Facharbeiter
Menge: 10,000 h

**4.1.2 Stundenlohnarbeiten Helfer**
Für evtl. erforderliche Arbeiten, die nicht im Leistungsverzeichnis
erfasst sind und gegen Nachweis zur Ausführung kommen.
Für Helfer
Menge: 10,000 h
